# Erweiterung Kläranlage Pfaffenhofen a. d. Ilm
Angebotsaufforderung (GAEB DA XML 3.1, DA83)
Projekt: 229685
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Erstellt mit: GXML Toolbox V3.3 R20230829, iTWO_64 V24.0.667, 12.02.2026

## Los M7: Fällmittelanlage
Datum: 12.02.2026

*Hinweis: Allgemeine Vorbemerkungen*
Allgemeine Vorbemerkungen

Die Stadtwerke Pfaffenhofen beabsichtigen im Rahmen der Erweiterung der Kläranlage Pfaffenhofen den Neubau einer Fällmittelanlage, bestehend aus einem Fällmittelbehälter einschließlich Dosiertechnik. Vorgesehen sind der Neubau eines Fällmittellagertanks sowie der zugehörigen Dosier- und Schaltanlage in Außenaufstellung mit der entsprechenden Abfüllfläche für die Anlieferung des Fällmittels mittels Tanklastzügen.

Für die Simultanfällung werden zwei Dosierstellen im Verteilerbauwerk Nachklärung bauseits nach den Überfallschwellen eingerichtet (je für Zulauf Nachklärbecken 2 und 3, das Nachklärung 1 wurde bereits abgebrochen). Für jede Dosierstelle wird eine Regel- und Dosierstrecke vorgesehen. Die Förderung des Fällmittels soll mittels zweier redundanter Pumpen erfolgen.

Für sämtliche Anlagenteile ist eine wasserrechtliche Bauartzulassung nach WHG bzw. eine wasserrechtliche Bauartzulassung für gebräuchliche Fällmittel vorzulegen. Sämtliche Anlagenteile müssen beständig gegen das eingesetzte Fällmittel sowie dessen Dämpfe sein und der Eignungsfeststellung bezüglich Statik, Materialbeständigkeit und Sicherheit standhalten. Vorgesehen ist der Einsatz von sauren und alkalischen Fällmitteln (ca. pH 1-3 bzw. 12-14).

Zulassung als Fachbetrieb:
Da es sich um eine Anlage zum Lagern und Dosieren von wassergefährdenden Stoffen handelt, muss der Bieter eine Zulassung als Fachbetrieb gemäß WHG vorweisen. Der  Nachweis der Zulassung ist mit dem Angebot vorzulegen.

Definition der Schnittstellen

Aktuell sind folgende Firmen auf der Anlage tätig:
Los B1:  Bauarbeiten, Fa. Wadle
Los M5:  Belebungsanlage, Fa. Gebrüder Peters Gebäudetechnik
Los M7:  Fällmittelanlage
Los E2:  EMSR-Technik, Fa. G+T Automation
Los E3:  Prozessleittechnik, Fa. Elektrotechnik Kiefl

Sofern in den Einzelpositionen keine anderen Angaben enthalten sind, gilt folgende Schnittstellendefinition.

Zu Los B1 - Bautechnik:
Sämtliche erforderliche Erd-, Beton- und erdverglegte Rohrleitungsbauarbeiten erfolgen bauseits durch den Auftragnehmer Los B1. Der AN führt ebenfalls die Dichtheitsprüfung des erdverlegten Schutzrohrs durch und erstellt die erforderlichen Fundament- und Ringerder für die Blitzschutzanlage.

Zu Los M5 - Maschinelle Einrichtungen Belebungsanlage:
Durch den Auftragnehmer Los M5 werden vorab bauseits die Dosierstellen (gelochtes PVC-Rohr oder Halbrohr mit Überlaufzacken) im Verteilerbauwerk Nachklärung installiert. Ebenfalls liefert er die Leckagesonde für den Leckageschacht und schließt diese sondenseitig an und zieht ein Kabel über das Schutzrohr zum Standort der Schaltanlage.

Zu Los E2 - EMSR-Technik:
Die Herstellung des behälterseitigenäußeren Blitzschutzes erfolgt durch den AN Los E2. Die Anbringung möglicher Halterungen für Blitzableiter etc. ist mit diesem abzustimmen. Befestigungen in den Behälterwandungen etc. werden nicht zugelassen.

Zu Los E3 - Prozessleittechnik:
Die Anbindung an die übergeordnete Prozessleittechnik erfolgt durch den AN Los E3. Es ist eine TCP/IP Schnittelle zur Verfügung zu stellen.

### Bereich 1 Allgemeine Arbeiten

#### Abschnitt 1.1 Baustelleneinrichtung

**1.1.10 Baustellenunterhalt**
*** Pauschalposition
Einrichtung, Unterhalt und Räumung der Baustelle, soweit erforderlich Unterkunftscontainer und sanitäre Einrichtungen für das Montagepersonal, Werkzeug- und Materialcontainer, Werkzeuge, Materialtransporte auf dem Anlagengelände, Montageaufsicht, Montageversicherung, Entsorgung von Abfällen sowie sämtliche mit der Vertragsabwicklung nötigen Ingenieurleistungen wie die Erstellung von Zeitplänen, Baustellenbesprechungen, Baustellenüberwachung usw.
Menge: 1,000 psch

**1.1.20 Fracht**
*** Pauschalposition
Fracht frei Baustelle, Verpackung und Transportversicherung der Materialien und Werkzeuge, Rücktransport von Restmaterial und der Werkzeuge, Entsorgung des Verpackungsmaterials.
Menge: 1,000 psch

**1.1.30 Gerüste und Hebezeuge**
*** Pauschalposition
Sämtliche für die im vorliegenden Leistungsverzeichnis beschriebenen Montage- und Demontagearbeiten erforderlichen Hebezeuge, Gerüste, Hilfsgerüste, Absturzsicherungen etc., soweit sie nicht in gesonderten Positionen anzubieten sind.
Menge: 1,000 psch

#### Abschnitt 1.2 Inbetriebnahme, Dokumentation, Projektierung

*Hinweis: Hinweis Technische Unterlagen*
Hinweis Technische Unterlagen
Die nachfolgend beschriebenen Technischen Unterlagen sind vom Auftragnehmer anzufertigen und dem Auftraggeber oder der Bauüberwachung vorzulegen. Die fristgerechte Übergabe ist für den reibungslosen Ablauf der Maßnahme unbedingt erforderlich. Kosten, die aus einer verspäteten Vorlage resultieren, sind vom Auftragnehmer zu tragen.
Die vorgesehenen Abgabetermine von Teilleistungen oder der Gesamtleistung sind den Besonderen Vertragsbedingungen oder dem ggf. beiliegenden Bauzeitenplan zu entnehmen. Sind dort keine Fristen genannt, sind die Unterlagen spätestens 20 Werktage nach Aufforderung durch den Auftraggeber oder der Bauüberwachung zu übergeben.
Planunterlagen, technische Beschreibungen und statische Berechnungen, für die keine Prüfstatik erforderlich ist (wird durch den Auftraggeber festgelegt), sind dem Auftraggeber oder der Bauüberwachung zweifach als pdf-Dateien zur Prüfung und Freigabe vorzulegen. Die Freigabe kann nur für vollständige und technisch einwandfreie Unterlagen erfolgen. Eventuell erforderliche Korrekturen aus der Prüfung sind in die Unterlagen einzuarbeiten. Für mögliche Korrekturarbeiten können zusätzlich 5 Werktage in Anspruch genommen werden. Anschließend sind die Unterlagen zur Freigabe vorzulegen.

**1.2.10 Engineering und Planunterlagen**
*** Pauschalposition
Sämtliche für die Vertragsabwicklung notwendigen Ingenieurleistungen wie die Erstellung von Aufstellungs- und Montage- und Werkstattplänen in geeignetem Maßstab für sämtliche Anlagenteile des vorliegenden Leistungsverzeichnisses sind in dieser Position anzubieten (Baustellenbesprechungen und Baustellenüberwachung sind in Position 01.01.0010 enthalten). Die zugehörigen Ausführungs, Schal- und Bewehrungspläne werden vom Auftraggeber in EDV-Form (pdf- und/oder dwg-Format) zur Verfügung gestellt.

Folgende Planunterlagen sind bis spätestens 10 Werktagen nach Auftragsvergabe in 2-facher Ausfertigung vorzulegen:
-  Vermaßter Aufstellungsplan für den Behälter, Dosierstation und Schaltanlage
-  Rohrleitungspläne
-  R+I Schema

Die Planunterlagen beinhalten mindestens folgende Angaben:
-  Maßstäbliche Darstellung und Bemaßung der vollständig montierten Anlagenteile einschließlich Maßketten zu den Hauptabmessungen des Bauwerkes, Darstellung im Maßstab 1 : 50 oder größer
-  Maßangaben über die erforderlichen frei zu haltenden Flächen während der Demontage von Einzelteilen im Wartungs- oder im Reparaturfall
-  Angaben zu Gewicht und Schwerpunkt der Anlagen und Bezeichnung der Einzelteile mit einem Gewicht über 50 kg zur Festlegung vom Hebezeugen
-  Angabe von Fabrikat und Typ der Anlagen sowie von wesentlichen Einzelteilen wie Motore mit Bezeichnung der verwendeten Materialien und ggf. Beschichtungen
-  Angaben zu erforderlichen bauseitigen Arbeiten am Bauwerk wie Aussparungen, Durchbrüche, Schlitze, Fundamente, Aufkantungen, Befestigungen, Anschlusspunkten
-  Angaben zu ggf. erforderlichen bauseitigen Podeste, Bedienungsbühnen, Stege

Darüber hinaus sind für die EMSR-Technik folgende Unterlagen vorzulegen:
- Schaltpläne und Schemata der einzelnen Anlagen
- Klemmenpläne
- Ringleitungspläne
- Schnittzeichnungen der Schienenverbindungen
- Übersichts- und Blockschaltbilder
- Kabellisten
- Konstruktions- und Aufbaupläne von Schaltanlagen
- Montage- und Detailzeichnungen
- Erdungs-, Potenzialausgleichspläne
- Rohrbelegungspläne
- Nachweis der Einhaltung vorgegebener Spannungsfälle
- Stromlaufpläne, Netzpläne
- Anlagen- und Strangschema
sowie die Nachrechnung der Anlagen und der einzelnen
Bauteile.

Die Planunterlagen sind dem Auftraggeber oder der Bauüberwachung als pdf-Dateien zur Prüfung und Freigabe gemäß den oben beschriebenen Vorbemerkungen vorzulegen. Die Freigabe wird nur für vollständige und technisch einwandfreie Planunterlagen erteilt. Die Fertigung der Anlagenteile erfolgt auf der Grundlage der freigegebenen Planunterlagen. Während der Bauzeit sind die Planunterlagen entsprechend der tatsächlichen Ausführung fortzuschreiben.
Die Fertigung kann erst nach Freigabe der Unterlagen durch den AG erfolgen. In Abstimmung mit dem AG ist darüber hinaus ein verbindlicher Terminablaufplan vorzulegen.
Menge: 1,000 psch

**1.2.20 Statischer Nachweis**
*** Pauschalposition
Statischer Nachweis für sämtliche Anlagenteile (Tank, Wanne etc.) einschließlich der Befestigungsmaterialien des vorliegenden Leistungsverzeichnisses gemäß den oben beschriebenen Vorbemerkungen. Die Nachweise sind auf Verlangen des Auftraggebers oder der Bauüberwachung zweifach in Papierform zur Prüfung und Freigabe vorzulegen.
Menge: 1,000 psch

**1.2.30 Technische Beschreibung**
*** Pauschalposition
Für sämtliche im vorliegenden Leistungsverzeichnis enthaltenen Anlagen wie Maschinen, Motore, Messwertaufnehmer etc. sind vom Auftragnehmer die wesentlichen technischen Daten zusammen zu stellen.

Die Unterlagen beinhalten mindestens folgende Angaben:
-  Beschreibung der Verfahrenstechnik und der Steuerung für die Gesamtanlage sowie für wesentliche Anlagenteile und Darstellung in Programmablaufschemaplänen und als R&I-Schema
-  Zusammenstellung und Beschreibung der elektrotechnischen Angaben wie Leistungsversorgung, Ansteuerung, Regelung, Überwachung und Signalbereitstellung für die übergeordnete Steuerung
-  Zusammenstellung der elektrotechnischen Verbraucher mit Angabe von Spannung, Stromaufnahme, Leistungsbedarf etc.
-  Zusammenstellung der Messstellen mit Angabe der elektrotechnischen Daten
-  Mitarbeit bei der Abstimmung der Schnittstellen

Zu beachten ist bei der Zusammenstellung der Unterlagen, dass das Anlagenkennzeichnungssystem des Auftraggebers zu verwenden ist.

Die technischen Unterlagen sind dem Auftraggeber oder der Bauüberwachung als pdf-Dateien zur Prüfung und Freigabe gemäß den oben beschriebenen Vorbemerkungen vorzulegen. Die Freigabe wird nur für vollständige und technisch einwandfreie Planunterlagen erteilt. Die Fertigung der Anlagenteile erfolgt auf der Grundlage der freigegebenen Unterlagen. Während der Bauzeit sind die Unterlagen entsprechend der tatsächlichen Ausführung fortzuschreiben.
Menge: 1,000 psch

**1.2.40 Beschilderung**
*** Pauschalposition
Vollständige Beschilderung der gelieferten Anlagenteile in Abstimmung mit dem AG. Die Beschilderung ist mit gestanzten bzw. gravierten Kunststoffschildern, schwarze Schrift auf weißem Grund und max. dreizeilig auszuführen.
Die Schilder sind auf Edelstahlträgern mittels Schraub- oder Schweißverbindung an den Anlagenteilen anzubringen.
Menge: 1,000 psch

**1.2.50 Rohrleitungskennzeichnung**
*** Pauschalposition
Kennzeichnung der Rohrleitungen nach DIN 2403 für die Art des Durchflussstoffes durch farbige Schilder als Zulage zur vorherigen Position Beschilderung.

Beschreibung:
Schilder mit:
- Pfeilen für die Durchflussrichtung,
- die Bezeichnung des Durchflussstoffes oder
- ein hierfür festgelegtes Kennzeichen bzw.
- wenn nötig ein entsprechendes Gefahrensymbol,
- je nach Durchflussstoff mit einer bestimmten Farbe

Ausführung:
Material: selbstklebende Polyesterfolie, mit transparentem Schutzlaminat veredelt
H x B : 26 x 200 mm
Ausführung: individuell
Gruppe:
6 - Kennfarbe: Orange (Fällmittel (Säuren))
Art der Beschriftungen: Fällmittel

Schilder gut sichtbar jeweils am Anfang und am Ende der Rohrleitungen sowie an betriebswichtigen Stellen z. B. an Ventilen und Flanschen angebracht.
Komplett liefern und montieren.
Menge: 1,000 psch

**1.2.60 Bestandszeichnungen**
*** Pauschalposition
Für alle gelieferten und montierten Anlagenteile sind Bestandszeichnungen sowie ein R+I-Schemaplan zu fertigen und in dreifacher Ausfertigung der örtlichen Bauleitung auszuhändigen. Es müssen alle Bestandteile komplett erfasst und vermaßt sein. Rohrleitungen sind farbig anzulegen. Die Pläne sind zusätzlich zweifach auf DVD zu übergeben (Format .dwg oder .dxf). Sämtliche Rohrleitungen und Aggregate sind zudem als 3D-Modell (Format revit oder step) auf DVD zu übergeben. Die Anlagen werden anschließend vom Auftraggeber in die bauseitigen 3D-Modelle übernommen.
Die Unterlagen/Pläne sind mit den AKZ-Vorgaben der Kläranlage umzusetzen.
Menge: 1,000 psch

**1.2.70 Wartungs- und Bedienungsanweisung**
*** Pauschalposition
Es ist eine vollständige Bedienungs- und Wartungsanleitung für die gelieferte Gesamtanlage sowie für alle enthaltenen Einzelaggregate mitzuliefern.
Insbesondere für Wartung und Kontrolle von technischen Schutzvorkehrungen und Sicherheitseinrichtungen und zur Beseitigung von ausgelaufenen, wassergefährdenden Stoffen, einschließlich der Abstimmung mit dem amtlichen Sachverständigen.
Es müssen jeweils mindestens folgende Informationen enthalten sein:
- Fabrikat / Typ
- Geräte- / Seriennummer
- Installations- /Inbetriebenahme- / Betriebs-Wartungsanleitung
- Schmierplan
- Hinweise zur Störungsbeseitigung
- Ersatzteillisten und -zeichnungen
- Satz Bedienungsanleitungen in beschrifteten Ordnern
Für alle Einzelteile der Anlage sowie für die Gesamtanlage ist ein CE-Konformitätserklärung vorzulegen.
Die Unterlagen sind gegliedert nach Ausrüstungsteilen in Ordnern mit vorgeheftetem Inhaltsverzeichnis vor Inbetriebnahme der Anlage dem AG auszuhändigen.
Die Unterlagen/Pläne sind mit den AKZ-Vorgaben der Kläranlage umzusetzen.

Die Dokumentationen der EMSR-Technik muss je nach Art der Anlage enthalten:

- Stromlaufpläne, Übersichtsschaltpläne mit Sicherungsgrößen, Einstellwerten, Kabelnummern in elektronischer Form als PDF und Original-CAD-Datei auf Datenträger
- Klemmenpläne
- Aufstellungspläne
- Konstruktionspläne, u.a. Pläne für
- Bestückung
- Frontbelegung
- Anschlusspläne
- Kabellisten
- Gerätelisten
- Datenblätter für bestimmte Betriebsmittel
- Anordnungspläne für die örtlichen Betriebsmittel
- Installationspläne
- Kabelpritschenpläne
- Technologieschema (DIN 19227 Teil 1 und Teil 2)
- Funktionsplan (DIN 40719 Teil 6)
- Beschreibung des Betriebssystems
- Beschreibung der Standardsoftware
- Beschreibung der Anwendersoftware
- Geräteliste/Bestellliste mit Fabrikaten und
Typenbezeichnungen
- Ersatzteilliste
- Steuerungsbeschreibungen
- Wartungsunterlagen mit Angaben für Instandhaltung mit
Örtlicher Zuordnung
- Bedienungsanleitungen
- Prüfprotokolle gemäß VDE, TÜV, u. a.
- Störmeldelisten mit Reaktionen (Fehlerdiagnose)
- SPS-Software bearbeitbar, unverschlüsselt und
kommentiert entsprechend vorgegebenen Softwarestandard
in Bearbeitbarer Form
- IP-Adressenliste
Menge: 1,000 psch

**1.2.80 Inbetriebnahme und Einweisung**
*** Pauschalposition
Inbetriebnahme der gelieferten Anlage in Abstimmung mit der Bauleitung und im Beisein des Betriebspersonals einschließlich Einregulierung bis zum störungsfreien Betrieb und Funktionsproben. Sollten hierzu mehrere Anreisen oder Übernachtungen notwendig sein, sind diese einzurechnen, inkl. sämtliche Aufwendungen für Übernachtungen, Fahrtkosten und Verpflegung, einschließlich notwendigem Werkzeug. Eine zusätzliche Vergütung erfolgt nicht.

Einweisung des Betriebspersonals in die Bedienung und Funktion der Anlage im Anschluss an die Inbetriebnahme für den Betriebs- und Störungsfall. Diese Leistung gilt als erbracht, wenn die schriftliche Bestätigung des Betriebsleiters vorliegt, dass eine umfassende und ausreichende Einweisung erfolgt ist.
Die Kosten für eine ggf. erforderliche gesonderte Anreise sind einzurechnen.

Inbetriebnahme der gesamten Starkstrom- und steuerungsseitigen Ausrüstung.  Zu beachten sind hierzu auch Pläne, Listen und Baubeschreibung. Vor der Inbetriebnahme der betriebsfertigen Anlage ist eine Funktionsprüfung für jedes einzelne Aggregat und dessen Zusammenwirken unter Berücksichtigung der Funktion der Gesamtanlage durchzuführen.
Die Funktionsprüfung selbst und dabei auftretende Fehler und Schäden liegen im Risikobereich des Auftragnehmers.
Sämtliche Einstellungen von Grenzwerte für den regulären Betrieb und für Sicherheitsabschaltungen sind durchzuführen und zu dokumentieren.
In diesem Zusammenhang ist nicht nur das Verhalten der Anlage im regulären Betrieb sondern insbesondere bei Störsituationen zu überprüfen.
Ist bei der Funktionsprüfung das Zusammenwirken mit Anlagenteilen zu prüfen, die nicht zum Lieferumfang des Auftragnehmers gehören, muss vorher die notwendige Betriebserlaubnis eingeholt werden. Bei diesen Arbeiten ist mit einem entsprechenden Abstimmungsaufwand zu rechnen.

Nach Feststellung der Vollständigkeit der Lieferung sowie des ordnungsgemäßen Aufbaus erfolgt die Inbetriebnahme der EMSR-Technik einschließlich Prüfung aller Schutzeinrichtungen. Die Inbetriebnahme erfolgt zusammen mit der maschinentechnischen Ausrüstung.
Die Inbetriebnahme beinhaltet den Kaltcheck der Anlage, die Vorinbetriebnahme mit Drehrichtungskontrolle und die verfahrenstechnische Inbetriebnahme.

Alle Aufwendungen für die Funktionsproben, Inbetriebnahme, Erstellen der Messprotokolle und Einweisung des Betriebspersonals sind hier einzukalkulieren.

Nach Inbetriebnahme ist noch ein 4-wöchiger Probebetrieb durchzuführen. Der Start der Inbetriebnahme ist in Abstimmung mit dem AG und der Bauleitung festzulegen.
Menge: 1,000 psch

**1.2.90 AwSV-Prüfung bei Stilllegung**
*** Pauschalposition
Durchführung der AwSV-Prüfung durch Sachverständigen bei Stilllegung der gesamten bestehenden Fällmittelanlage inkl. aller erforderlichen Aufwände und An-/Abfahrt.
Die Anlage ist Gefährdungsstufe A zugeordnet und verfügt über unterirdische Anlagenteile (Schutzrohre für Fällmittel).
Menge: 1,000 psch

**1.2.100 AwSV-Prüfung vor Inbetriebnahme**
*** Pauschalposition
Durchführung der AwSV-Prüfung durch Sachverständigen vor Inbetriebnahme der gesamten neu errichteten Fällmittelanlage inkl. aller erforderlichen Aufwände und An-/Abfahrt.
Die Anlage ist Gefährdungsstufe A zugeordnet und verfügt über unterirdische Anlagenteile (Schutzrohre für Fällmittel).
Menge: 1,000 psch

#### Abschnitt 1.3 Wartung

**1.3.10 Wartungsvertrag**
*** Pauschalposition
Grundlage des Wartungsumfanges ist das Vertragsmuster "Wartung 2018" für technische Anlagen und Einrichtungen, herausgegeben vom Arbeitskreis Maschinen und Elektrotechnik staatlicher und kommunaler Verwaltungen (siehe Anlage). Die Position beinhaltet die An- und Abreise des für die Wartung erforderlichen Fachpersonals, die Arbeitszeit sowie sämtliche Nebenkosten, Kleinmaterialien und Schmierstoffe. Verschleiß- und Ersatzteil werden entsprechend dem Bedarf nach den jeweils gültigen Preislisten getrennt vergütet. Aggregate, die nicht vom AN hergestellt werden, sind vom Kundendienst des Aggregatelieferanten zu warten.
Nach jeder Wartung ist ein Bericht anzufertigen und dem AG zu übergeben. Der Wartungsvertrag beginnt mit dem Tag der mängelfreien Schlussabnahme und endet mit der Gewährleistung (Laufzeit des Vertrages demnach 4 Jahre). Die Abrechnung erfolgt nach jeder Wartung, anteilig der o.g. Wartungsintervalle. Die Position gilt als Festpreis für 4 Jahre (entgegen 5.3 des Musterwartungsvertrages), nicht nur für ein Jahr.
Nach Beendigung der Montagearbeiten ist vom AN eine Bestandsliste entsprechend Nr. 1 des Musterwartungsvertrages anzufertigen und ein ausgearbeiteter Vertrag entsprechend dem Musterwartungsvertrags dem AG zur Beauftragung vorzulegen. Als Vergütung ist der Einheitspreis dieser Position verbindlich.
Für die Angebotsbearbeitung ist der als Anlage beiliegende Wartungsvertrag nicht auszufüllen. Er dient lediglich als Muster. Die vorgesehenen Wartungsarbeiten und Wartungsabstände sind überschlägig anzugeben.
Zu beachten ist, dass der Wartungsvertrag erst nach Fertigstellung der Maßnahme getrennt beauftragt wird. Der Angebotspreis ist für die Beauftragung für AN und AG bindend. Eine nachträgliche Preisanpassung ist nur bei geändertem Leistungsumfang zulässig. Dem Wartungsvertrag zugrunde liegt die gesamte Fällmittelanlage inklusive aller wartungs- und sicherheitsrelevanten im Leistungsverzeichnis beschriebenen Bauteile wie Pumpen, Regelventile, Messeinrichtungen, etc.
Menge: 1,000 psch

### Bereich 2 Demontagearbeiten

#### Abschnitt 2.1 Demontagearbeiten

*Hinweis: Hinweis Demontage Lagertank*
Hinweis Demontage Lagertank
Die bestehende Dosierstation einschließlich des Lagertanks (PE, 40 m3) befindet sich in unmittelbarer Nähe zum Vorklärbecken an der Straße zum Betriebsgebäude. Die Schaltanlage und Dosiertechnik sind in einem Gebäude montiert.
Die bestehende Anlage ist nach Inbetriebnahme der neuen Anlage zu demontieren. Dazu ist der bestehende Lagertank (im Gesamtlageplan als Abbruch Silo bezeichnet) zu leeren, zu reinigen und zu zerlegen.
Die Tankentleerung und -reinigung muss von einem WHG-Fachbetrieb durchgeführt werden. Anschließend wird die ordnungsgemäße Ausführung von einem bauseits bestellten Gutachter bescheinigt (Stillegungsbescheinigung), bevor mit der Demontage begonnen werden kann!
Zur Kalkulation der Demontagearbeiten liegt der Ausschreibung eine Bilddokumentation bei.

**2.1.10 Entleerung des Bestand-Tanks**
Leerpumpen des restlichen Fällmittels aus dem bestehenden  Lagertank in zugelassene mobile Tankgebinde (z. B. IBC-Container oder Tankwagen) einschl. Zwischenlagerung auf dem Kläranlagengelände nach Anweisung des AG und Umfüllen in  den neuen Lagertank nach Fertigstellung der Anlage.
Einschl. aller Nebenarbeiten, wie nachträgliche Reinigung der eingesetzten Behälter etc.
Die Abrechnung erfolgt auf Grundlage der entnommenen Restmenge.
Derzeit ist der Behälter mit Südflock K2 der Fa. Clariant gefüllt.
Menge: 5,000 m³

**2.1.20 Reinigung Lagertank**
*** Pauschalposition
Fachgerechtes Reinigen des bestehenden Lagertanks (40 m³) durch eine zertifizierte WHG-Fachfirma, so dass eine gefahrlose Demontage einschl. Transport und Entsorgung der Anlage zulässig ist.
Derzeitig wird ein Fällmittel auf Eisen(III)-chlorid Basis verwendet.
Die Prüfung bei Stilllegung gem. AwSV wird gesondert vergütet, siehe Titel 1.2.
Menge: 1,000 psch

**2.1.30 Reinigung der Fällmittelleitungen inkl. Armaturen, Pumpen**
*** Pauschalposition
Reinigen und Spülen aller bestehender Befüll-, Entnahme-, Bypass und Dosierleitungen im Schutzrohr etc. sowie der Pumpen, Armaturen und Sicherheitseinrichtungen, sodass eine gefahrlose Demontage der gesamte Demontage einschl. Transport und Entsorgung der Anlageteile zulässig ist.
Derzeitig wird ein Fällmittel auf Eisen(III)-chlorid Basis verwendet.
Menge: 1,000 psch

**2.1.40 Demontage Lagertank**
*** Pauschalposition
Demontage des kompletten Lagertanks einschl. aller Anbaugeräte etc.
Das demontierte Material geht in das Eigentum des AN über  und ist fachgerecht zu laden, fördern und zu entsorgen.
Anzahl / Volumen: 1 Stück à 40 m³, Material: PE
Menge: 1,000 psch

**2.1.50 Demontage Dosierschrank**
*** Pauschalposition
Demontage des kompletten Dosierschranks einschl. aller Anbaugeräte, Unterkonstruktion etc.
Das demontierte Material geht in das Eigentum des AN über  und ist fachgerecht zu laden, fördern und zu entsorgen.
Anzahl: 1 Stück,  Material: PE, PVC, Stahl
Menge: 1,000 psch

**2.1.60 Demontage Auffangwanne KG**
*** Pauschalposition
Demontage des kompletten Dosierschranks einschl. aller Anbaugeräte, Leckagesonde mit Verkabelung, Unterkonstruktion etc.
Das demontierte Material geht in das Eigentum des AN über  und ist fachgerecht zu laden, fördern und zu entsorgen.
Anzahl / Volumen: 1 Stück, Material: PE, Stahl.
Menge: 1,000 psch

**2.1.70 Demontage der Leitungen etc.**
*** Pauschalposition
Demontage aller Fällmittelleitungen (PVC, PE, etc.) der bestehenden Fällmittelanlage außer- und innerhalb des Lagerbehälters sowie außerhalb des Dosierschranks installierten Leitungen einschl. aller Anbaugeräte, Halterungen, behälterseitige Schutzrohre etc.
Erdverlegte Schutzrohre werden bauseits rückgebaut oder verschlossen.
Das demontierte Material geht in das Eigentum des AN über und ist fachgerecht zu laden, fördern und zu entsorgen.
Menge: 1,000 psch

### Bereich 3 Lager- und Dosiertechnik

*Hinweis: Hinweis Lager- und Dosiertechnik*
Hinweis Lager- und Dosiertechnik
Alle mit dem Dosiermedium in Berührung kommenden Bauteile der nachfolgenden Positionen sind aus beständigen Materialien für den Betrieb von sauren und alkalischen marktüblichen Fällmitteln zur Phosphor-Elimination (pH-Wert von 1 bis 14) aller Wassergefährdungsklassen (WGK 1 - 3) zu fertigen. Zu berücksichtigende Dichte des Fällmittels bis 1,5 t/m³.
Zu beachten ist unbedingt, dass die angebotenen Rohrleitungen, Pumpen, Formstücke, Armaturen, Messgeräte etc. an den Betrieb mit handelsüblichem Fällmittel angepasst sind. Entsprechende Materialien sind anzubieten.

#### Abschnitt 3.1 Lagerbehälter

**3.1.10 Lagertank 40 m³**
Lagertank mit Zulassung nach WHG aus verschweißten Tafeln aus PE-HD (PE 100) zur drucklosen Lagerung von sauren und alkalischen Fällungsmitteln aller Wassergefährdungsklassen (WGK 1-3) bzw. mit einem pH-Bereich von 1-14, stehend mit Flachboden und gewölbten Oberboden für uneingeschränkte Außenaufstellung, beständig gegen Formänderungen z. B. durch Sonneneinstrahlung o. ä., inkl. aller erforderlichen Stutzen für Befüllleitung, Überfüll- und Leckageüberwachung, Entnahmeleitung, Sicherheits- und Spüleinrichtung etc. sowie Standsicherheitsnachweis nach Aufforderung.

Technische Ausrüstung:
 -  konischer Abschlussdeckel
 -  Mannloch mindestens DN 600 über maximalem Füllniveau
-  Schutzplatte unterhalb des Mannloches
-  Flanschstutzen für Be- und Entlüftung
-  Flanschstutzen zur Befüllung, einschließlich Einlaufkrümmer
-  Flanschstutzen für Rücklaufleitung, einschließlich Einlaufkrümmer
-  Entnahmestutzen mit Saugrohr
-  weitere Flanschstutzen für Überfüllsicherung,  Füllstandsmessung, etc.
-  Hebeösen und Ankerpratzen
-  Befestigungsmöglichkeiten für Aufstiegsleiter, Bedienbühne, etc.

Technische Angaben:
Nutzvolumen: 40 m³
Betriebstemperatur: 30 °C
Temperaturbeständigkeit, kurzzeitig:
  40 °C

Bauhöhe:
'.................................' mm

Durchmesser (ca. 3,80 m) :
'.................................' mm

Werkstoff:
'...............................................'

Zulassungsnummer:
'...............................................'

Mindestqualität der Werkstoffe:
Behälter: PE-HD, schwarz, aus Tafeln  verschweißt
Befestigungsmaterial: Edelstahl Werkstoff-Nr. 1.4301 od. glw.

angebotenes Fabrikat:
'...............................................'

Liefern und betriebsfertig montieren.
Menge: 1,000 Stk

**3.1.20 Zulage zu Lagertank für Mannloch DN 800**
Zulage zu vorbeschriebenem Lagertank für ein Mannloch DN 800 statt DN 600.
Menge: 1,000 Stk

**3.1.30 Zulage zu Lagertank für Blindflanschstutzen DN 315**
Zulage zu vorbeschriebenem Lagertank für die Herstellung eines Blindflanschstutzens DN 315 im Behälterdach zur nachträgliche Installation einer Heizung.
Menge: 1,000 Stk

**3.1.40 Auffangwanne**
Auffangwanne, passend zum Lagertank der vorherigen Position, mit Zulassung nach WHG, liefern und montieren. Aufgestellt wird die Auffangwanne im Freien in stehender Bauart mit Flachboden auf einem bauseitigen Betonfundament.

Technische Angaben:

Durchmesser:
'....................................' m

Gesamthöhe ohne Anbauten:
'..........................' m

Wandstärke:
'....................................' mm

Material:
'.....................................'

Farbe:
'.....................................'

Zulassungsnummer
'.....................................'

Die Auffangwanne ist so auszulegen, dass bei einem Leck des vollständig gefüllten Vorratstankes die Wanne nicht überlaufen kann.

Technische Ausrüstung:
 -  Regenschutzkragen
 -  Flanschstutzen für Leckagemeldung
 -  Lastösen und Fußpratzen mit Ankerschrauben
 -  korrosionsbeständige Befestigungsmöglichkeit für Aufstiegsleiter, Bedienbühne etc.

Mindestqualität der Werkstoffe:
Auffangwanne wie Behälter: PE-HD, schwarz, aus Tafeln verschweißt
Befestigungsmaterial: Edelstahl Werkstoff-Nr. 1.4301

Angebotenes Fabrikat:
'......................................'

Liefern und betriebsfertig montieren.
Menge: 1,000 Stk

**3.1.50 Zulage Wärmedämmung**
Zulage Wärmedämmung zum Lagerbehälter mit Auffangwanne gemäß Vorposition. Wärmedämmung des Lagerbehälters (mit Auffangwanne) aus Schaumwärmedämmung im Zylinderteil.

Stärke Wärmedämmung:
'..............' mm (min. 32 mm)

Material:
'............................................'

Liefern und montieren.
Menge: 1,000 Stk

**3.1.60 Umlaufende Begehungsbühne mit Geländer und Aufstiegsleiter gemäß UVV**
Umlaufende Begehungsbühne mit Geländer und Aufstiegsleiter aus Stahl feuerverzinkt zum Aufstieg auf Behälterdach.
bestehend aus:
Schweißkonstruktion aus Stahl verzinkt
mit umlaufendem Geländer gemäß UVV
inkl. Handlauf, Fuß- und Knieleisten; Ringförmige Trittfläche mit Gitterrost (R12), Aufstiegsleiter mit Rückenschutz.
Aufstiegshöhe entsprechend Höhe des vorbeschriebenen Lagertanks mit Auffangwanne.
Liefern und montieren.
Menge: 1,000 Stk

**3.1.70 Zulage zu Begehungsbühne für Bodenhülse für Personensicherungssystem**
*** Pauschalposition
Zulage zur vorbeschriebener Begehungsbühne für die Lieferung und Montage einer Bodenhülse bzw. Lagerung zur Aufnahme eines bauseitigen Kragarms als Anschlageinrichtung für ein Höhensicheurngsgerät beim Einstieg ins Mannloch des Behälters für Reinigungs-/Wartungsarbeiten.

Kompatibel zu bauseitigem System:
Hersteller: Martin PSA
Bezeichnung: Lasthebegerät mit Personensicherungs und Rettungsmöglichkeit, Kragarm zerlegbar
Nennlast: 500 kg
Innendurchmesser des Lagers: ca. 113 mm
Einschublänge in Lagerung:  ca. 400 mm
Kragarmlänge:  ca. 1300 mm

Zulassung für eine Person.
Inkl. sämtlicher Mehraufwendungen für Engineering, Planunterlagen, statischer Nachweise und konstruktive Anpassung/Verstärkung der Begehungsbühne etc.
Menge: 1,000 psch

#### Abschnitt 3.2 Behälterüberwachung und -ausstattung

**3.2.10 Be- und Entlüftungsleitung**
Be- und Entlüftungsleitung mind. DN 125 zum Einbau in den Stutzen am Tankdach, so ausgebildet, dass entstehendes Kondenswasser in den Behälter zurückfließt und nicht auf den Behälterdeckel tropft, einschließlich Insektenschutzgitter, inkl. Fittings, Halterungen komplett in Edelstahl, Werkstoff 1.4571 od. glw. liefern und betriebsfertig montieren.

Durchmesser  DN
'................................' mm

Werkstoff:
'.........................................................'
Menge: 1,000 Stk

**3.2.20 Füllstandsanzeige**
Füllstandsanzeige als indirekte Anzeige über PE-Schwimmer im Behälter, mit Gegengewicht über Umlenkrolle im U-förmigen Kopfstück, außen in einem Klarsichtrohr laufendes magnetisches Gegengewicht aus PE, inkl. Inhaltsanzeige.

Hersteller/Typ:
'....................................................'

inklusive Flanschanschluss.
Liefern und betriebsfertig montieren.
Menge: 1,000 Stk

**3.2.30 Befülleitung**
Befülleitung, am Dach-Anschlussstutzen beginnend und im nachfolgend beschriebenen Füllstutzenschrank endend,

Technische Ausrüstung:
 -  Rohrleitung mindestens DN 80
 -  einschließlich Handabsperrarmatur
 -  Schauglas
 -  Kugelhahn für Restentleerung DN 25,
 -  Tankwagenanschluss VK bzw. M-Kupplung 3" mediumseitig PTFE-beschichtet
 -  Schmutzfänger mit Siebgröße 0,8 mm mit Verschraubungen

Durchmesser: DN
'.................................'

Werkstoff:
'................................................'

Inkl. aller Schrankdurchführungen, Formstücke,
Verbindungen, Halterungen etc. in Kunststoff oder Edelstahl Werkstoff 1.4571 od. glw. liefern und betriebsfertig montieren.
Menge: 1,000 Stk

**3.2.40 Kunststoff-Befüllstutzenschrank**
Kunststoff-Befüllstutzenschrank (PE-HD od. glw.) für Befülleitung gem. Vorposition mit gut sichtbarer und Kennzeichnung des Mediums sowie gut leserlicher Betankungsanweisung (entsprechend WHG §19) wetter- , chemikalien- und UV-beständig sichtbar im Schrank befestigt, und herausnehmbarer Tropfenauffangwanne inkl. Befestigungsmaterial aus Kunststoff oder Edelstahl,
Werkstoff 1.4571 od. glw.,
Montage auf Stahlbetonbodenplatte, so dass abtropfendes Fällmittel auf die Dichtfläche gelangt.

Technische Angaben:

Höhe (ca. 1.500 mm):
'...........................................' mm

Breite (ca. 650 mm):
'...........................................' mm

Tiefe (ca. 450 mm):
'...........................................' mm

Material:
'.....................................  ..............'

Liefern und betriebsfertig montieren.
Menge: 1,000 Stk

**3.2.50 Saug- bzw. Entnahmeleitung inkl. Belüftungseinrichtung**
*** Pauschalposition
Saug- bzw. Entnahmeleitung vom Lagerbehälter zur Dosieranlage; die Entnahme des Fällmittels erfolgt mittels Tauchrohr über dem Behälterscheitel. Am Hochpunkt der Entnahmeleitung ist ein stromlos öffnendes Belüftungsventil aus mediengerechtem Werkstoff einzubauen, um ein Leerhebern des Lagerbehälters zu verhindern, ausgeführt als 2-Wege-Magnetventil zur automatischen Belüftung der Pumpen-Saugleitung bei Alarm mit Rohrleitungsabzweig und zusätzlichen Kugelhahn und Rückschlagventil.
Das Ventil öffnet bei Stromausfall, Trockenlaufalarm und Leckage im Bereich des Dosierschrankes bzw. Dosiertafel.

DN Heberleitung:
'.................................' mm

DN Entnahmeleitung:
'.................................' mm

Werkstoff:
'.................................'

Magnetventil (24 V DC):

Hersteller:
'.......................................'

Typ:
'.......................................'

Inkl. Fittings, Halterungen etc. in Kunststoff oder Edelstahl, Werkstoff 1.4571 od. glw. komplett liefern und betriebsfertig montieren.
Leitungen in behälterseitige Schutzrohre einziehen.
Menge: 1,000 psch

**3.2.60 Rücklaufleitung**
*** Pauschalposition
Rücklaufleitung von der Dosieranlage zum Lagerbehälter; die Rückleitung des Fällmittels erfolgt über einen Dach-Anschlussstutzen am Behälter, um ein Leerhebern des Lagerbehälters zu verhindern.
Inklusive Schwebekörper-Durchflussmesser mit Grenzwertgeber als Trockenlaufschutz für Pumpen, Handmembranventil, Kugelhahn aus mediengerechten Werkstoffen. Montage auf Kunsstoff-Montageplatte der Dosieranlage.

Durchmesser Rücklaufleitung: DN
'..................' mm

Werkstoff:
'...................................'

Inkl. erforderlicher Fittings, Halterungen etc. in Kunststoff oder Edelstahl, Werkstoff 1.4571 od. glw. komplett liefern und betriebsfertig montieren.
Menge: 1,000 psch

**3.2.70 Behälterseitige Schutzrohre DA 110**
*** Pauschalposition
Schutzrohre zur Aufnahme von Entnahme-, Rücklauf- u. U. Bypass- und Heberleitung sowie der Elektroverkabelung für die Behälterüberwachung.
Die Schutzrohre werden am Behälter montiert und bis zu den bauseits erstellten Schutzrohren bzw. zum Füllstutzen-  und Dosierschrank geführt und mit diesen verbunden. Die Verbindung zu den bauseitigen Schutzrohren wird gesondert vergütet.
Das Schutzrohr leitet evtl. Leckagen in der Saug-/Rücklaufleitung in die Auffangwanne zur Leckageerkennung. Einschl. aller Form- und Verbindungsstücke, Schrankdurchführungen, sowie der erford. Rohrhalterungen in Kunststoff oder Edelstahl, Werkstoff 1.4571 od. glw.

Material: PE 100
Durchmesser: DA 110

Liefern und montieren.
Menge: 1,000 psch

**3.2.80 Überfüllsicherung**
Überfüllsicherung mit Zulassung nach WHG mit Meßwertaufnehmer, Meßwertumformer, Hupe und Rundumleuchte.
Länge entsprechend Zulassung auf den Lagertank ausgelegt mit Auswertegerät in Steuerschrank fertig integriert, inklusive E-Verkabelung zum Steuerschrank.

Hersteller/Typ:
'....................................................'

Liefern und betriebsfertig montieren.
Menge: 1,000 Stk

**3.2.90 Berührungslose Füllstandsmessung**
Füllstandsmessung zur kontinuierlichen berührungslosen Füllstandsmessung im Lagertank, inklusive digitaler Füllstandsanzeige am Dosierschrank, Elektromontage und Elektro-Verkabelung zum Steuerschrank.

Technische Angaben:
Messprinzip:  Radar
Signal:  4 - 20 mA, bereitgestellt auf Klemmleiste

Hersteller:
'............................................'

Typ:
'............................................'

inklusive Flanschanschluss, liefern und betriebsfertig montieren.
Menge: 1,000 Stk

**3.2.100 Grenzwertschalter**
Grenzwertschalter zur Aufrüstung der vorgenannten Füllstandsanzeige mit eingebauten, manuell verstellbaren Grenzwertschaltern für Min- und Max-Meldung bzw. Nachbestellzeitpunkt und Trockenlaufschutz.

Hersteller/Typ:
'....................................................'

Liefern und betriebsfertig montieren inklusive Verkabelung zum Steuerschrank.
Menge: 1,000 Stk

**3.2.110 PE-Spritzschutzwand**
PE-Spritzschutzwand gemäß DWA-A 781 bzw. TRwS über die komplette Breite der bestehenden Bodenplatte, in mehreren Teilsegmenten, mit Integration des Füllstutzenschranks gemäß Vorposition. Anschlüsse zwischen Segmenten, dem Füllstutzenschrank sowie Durchdringungen für Verschraubungen sind dicht gegenüber Spritzwasser auszubilden.
Ausgeführt als wetterfeste, form- und UV-stabile PE-Kunststoffwand mit umlaufendem Rahmen und Unterkonstruktion zur Befestigung auf bestehender Bodenplatte zur Ableitung möglicher Leckagen auf die Dichtfläche. Rahmen und Unterkonstruktion/Halterung in Edelstahl Werkstoff-Nr. 1.4571/1.4404 oder GFK. Plattensegmente über Schraubverbindungen demontierbar. Bemessung gemäß statischer Anforderungen. Ausführung nach Wahl des AN.
Unterkante angepasst an Oberflächenneigung der Dichtfläche ausführen.
PE-Plattendicke: mind. 10 mm

Technische Angaben:
Höhe (ca. 1,40 m):
'............................' m
Gesamtlänge (ca. 5,50 m):
'............................' m

Komplett, einschließlich allem systembedingten Zubehör und Befestigungsmaterial, Stahlteile in V4A-Edelstahl Werkstoff 1.4571/1.4404, liefern und montieren.
Menge: 8,000 m²

**3.2.120 Leckageüberwachung für Behälter**
Leckageüberwachung mit Zulassung nach WHG (Schwimmerprinzip, Schaltpunk maximal 5 cm über dem Boden). Mit Auswertegerät in Steuerschrank fertig integriert.
Leckageüberwachung installiert in:
- Auffangwanne Tank

Hersteller/Typ:
'....................................................'

inklusive Anbindung im Steuerschrank liefern und betriebsfertig montieren.
Menge: 1,000 Stk

**3.2.130 Leckageüberwachung für Auffangwanne in Dosierschrank**
Leckageüberwachung mit Zulassung nach WHG, Plattenelektrode. Mit Auswertegerät in Steuerschrank fertig integriert.
Leckageüberwachungen werden installiert in:
- Auffangwanne Montageplatte der Dosieranlage

Hersteller/Typ:
'....................................................'

inklusive Anbindung im Steuerschrank liefern und betriebsfertig montieren.
Menge: 1,000 Stk

**3.2.140 Einbindung bauseitige Leckageüberwachung**
Einbindung der bauseitig im Leckageschacht montierten Leckageüberwachung mit WHG-Zulassung in Schaltanlage inklusive Verkabelung und Programmierung. Inkl. Mehraufwand zur Ergänzung in Anlagendokumentation sowie Werk-/Montageplanung.
Die Lieferung und Montage (ohne Verkabelung und Einbindung) erfolgt durch den AN Los M5.
Fabrikat:  BAMO IER
Typ:  Maximat LW CX 40 K
Menge: 1,000 Stk

#### Abschnitt 3.3 Dosiertechnik

*Hinweis: Hinweis Dosiertechnik*
Hinweis Dosiertechnik
Zum Fördern und Umwälzen des Fällmittels werden zwei baugleiche Kreiselpumpen eingesetzt. Die Pumpen werden abwechselnd betrieben. Die Dosiereinrichtungen werden auf einer Montageplatte im außen aufgestellten Dosierschrank angebracht. Es sind 3 Mess- und Dosierstrecken vorgesehen (2 Dosierpunkte + 1 Redundanz).
Derzeit werden täglich für die Simultanfällung ca. 480 L/d Fällmittel zugegeben (Eisen(III)-Chlorid). Die anzubietende Dosiertechnik ist auf eine Gesamt-Dosierleistung von ca. 10 bis 70 L/h auszulegen. Durch die Aufteilung von 60 % Abwasser auf Nachklärung 2 und 40 %  auf Nachklärung 3 ergibt sich bei baugleicher Ausführung der Mess- und Regelstrecken eine maßgebliche Dosiermenge von 5 bis 40 L/h.
Der Parallelbetrieb der Pumpen ist nicht vorgesehen. Die Umschaltung erfolgt manuell.

*Hinweis: Hinweis Verkabelung*
Hinweis Verkabelung
Die Verkabelung bzw. der elektrische Anschluss wird pauschal über die Position in Kapitel 4 vergütet.

**3.3.10 Kunststoff-Dosierschrank für Außenaufstellung**
Fällmittel-, wetter- und UV-beständiger Kunststoff-Dosierschrank für Außenaufstellung zur Montage der nachfolgend beschriebenen Kunststoff-Montageplatte. Montage auf bauseitiger Stahlbetonplatte.

Mindestqualität:
- Standschrank
- glasfaserverstärkter, ungesättigter Polyester GFK
- Sandwichbauweise mit mind. 20 mm Dämmung
- verwindungssteif und selbsttragend
- Zweiflügelige Tür mit Feststellern und Schwenkhebelgriff oder vergleichbar
- abschließbare Tür
- Umlaufende Abdichtung der Tür
- mit Belüftung
- Schutzart: IP 54
- Farbe ähnlich RAL 7035

Material:
'..............................................'

Hersteller:
'..............................................'

Typ:
'..............................................'

Abmessungen BxTxH:
'.........................................' m

Inklusive dicht ausgeführter Durchführungen bzw. Stutzen zum Anschluss der Schutzrohre zum Behälter, der Schaltanlage sowie der erdverlegten Schutzrohre. Die Verbindung zu Schutzrohren wird gesondert vergütet.

Inklusive Heizsystem mit Thermostat und Lüfter zur Gewährleistung einer Temperatur von 5 °C im Inneren des Dosierschranks bei einer Außentemperatur von bis zu -20 °C. Inkl. Verkabelung zum Schaltschrank.

Anschlussleistung Heizelement:
'..................................' W

Schutzart Heizelement: min. IP 54
Inklusive allem systembedingten Zubehör liefern und bertriebsfertig auf Stahlbetonplatte montieren.
Menge: 1,000 Stk

**3.3.20 Zulage zu Kunststoff-Dosierschrank für Sichtscheibe**
Zulage zu vorbeschriebenem Kunststoff-Dosierschrank für eine Sichtscheibe in der Tür.
Mindestmaß: 400 mm x 600 mm
Mindestqualität:
- Scheibeaus Polycarbonat
- Scheibenstärke: min. 4 mm
- umlaufende EPDM-Dichtung
Liefern und montieren.
Menge: 2,000 Stk

**3.3.30 Kunststoff-Montageplatte**
Montageplatte mit Auffangwanne zur Aufnahme der kompletten Dosiereinrichtungen, wobei die Anlage werkseitig auf der Platte fertig vormontiert ist.
Maße sind in Abhängigkeit des Dosierschranks zu wählen.

Breite:
'...................................' mm

Tiefe:
'...................................' mm

Höhe:
'...................................' mm

Erf. Inhalt der Auffangwanne:
'.............................' Liter

Plattenstärke:
'...................................' mm

Material: (PE, GFK, od. glw.):
'..............................'

zur Montage in vorbeschriebenem Dosierschrank, inkl. Unterkonstruktion aus Edelstahl, mit abnehmbaren Bezeichnungsschildern, Tropfenauffangwanne nach WHG und Entleerungskugelhahn mit Sicherheitsgriff gegen versehentliches Öffnen, inkl. Befestigungsmaterial aus Edelstahl.
Komplett mit allem systembedingten Zubehör in säurefesten bzw. -beständigen Kunststoff bzw. Edelstahl, Werkstoff 1.4571 oder 1.4404 od. glw.
Liefern und betriebsfertig montieren.
Menge: 1,000 Stk

**3.3.40 Magnetisch gekuppelte Kreiselpumpe**
Magnetisch gekuppelte Kreiselpumpe zur Umwäzlung und Förderung der Chemikalienlösungen für die Phosphatfällung. Die zweite Pumpe dient als Reserve.
Die Steuerung der Pumpe (an/aus) erfolgt über die Steuerung der Dosiertechnik (SPS).
Alle produktberührenden Teile müssen aus chemikalien- beständigen Materialien sein.
Die Förderleistung und der Förderdruck ist an die vom Bieter
angebotenen Saug- und Druckleitungssysteme, Mess- und Regelstrecke, die Dosierleitungen sowie die vorgegebene Dosiermenge anzupassen.
Der Bieter hat in jedem Fall eine funktionsfähige Einheit nach den allgemein anerkannten Regeln der Technik anzubieten.

Förderleistung (min. 1 m³/h):
'.....................................' L/h

Max. Betriebsdruck (min. 2,5 bar):
'...........................' bar

Motor:
Anschlussleistung:
'.....................................' kW
Spannung:  230 / 400 V
Schutzart:  IP 65

Hersteller/Typ:
'....................................................'

Dem Angebot ist ein vollständiges Datenblatt inklusive Kennlinie der Pumpe beizulegen.

Mindestqualität:
Werkstoff Hydraulikgehäuse: PP/PP-GF, PVC o. PVDF
Werkstoff Dichtungen: FKM, EPDM, PTFE
Werkstoff Gleitlager:  Gleitlager: SSiC/SSiC, HD-Carbon/SSiC (trockenlaufsicher)
Werkstoff nicht medienberührte metallische Bauteile: Säurefest durch 2K-Schutzlack

Komplett, einschließlich allem systembedingten Zubehör liefern und betriebsfertig montieren.
Menge: 2,000 Stk

**3.3.50 Saugleitungssystem**
*** Pauschalposition
Saugleitungssystem zur Montage auf vorbeschriebener Montageplatte zu den zwei Pumpen führend, inkl. Anschlussstutzen für Saugleitung vom Lagerbehälter, einschl. Ansaughilfe bestehend aus Heber-/Vorlagegefäß (Inhalt ca. 2 l), Hand-Vakuumpumpe mit Schlauchanschluss, Rohrleitungs- system bestehend aus

Material (PVC o. glw.):
'...........................................'

Durchmesser: DN
'.....................................'

Inkl. allen erforderlichen Armaturen wie Kugelhähne, Schmutzfänger, Spülventile als Schnellkupplung, Rückschlagklappen, Magnetventile,  Belüftungsventil, inkl. Elektromagnetventil (230 V/50 Hz) aus chemikalienbeständigen Kunststoff. Diese Aufzählung ist als Anhalt zu betrachten.
Der Bieter hat in jedem Fall eine funktionsfähige Einheit nach den allgemein anerkannten Regeln der Technik anzubieten, inkl. sämtlicher Formstücke, Fittings, Flansche sowie Schrauben und Dichtungen und Montagematerialien.
Menge: 1,000 psch

**3.3.60 Mess- und Regelstrecke**
Mess- und Regelstrecke zur kontrollierten Dosierung des Fällmittels mit magentisch induktiver Durchflussmessung und Regelung der Dosiermenge über ein elektrisches Stellventil zur Montage auf Montageplatte gem. Vorposition. Erforderliche Armaturen werden über das Druckleitungssystem vergütet.
Diese Aufzählung ist als Anhalt zu betrachten. Der Bieter hat in jedem Fall eine funktionsfähige Einheit nach den allgemein anerkannten Regeln der Technik anzubieten,

Magentisch induktiver Durchflussmesser:
Messbereich min (ca. 5 l/h):
'.........................................' l/h
max (ca. 40 l/h):
'.........................................' l/h

Fabrikat:
'.........................................'

Typ:
'.........................................'

Durchmesser: DN
'...................................'

Schutzart: IP67
Hilfsenergie: 24 V DC

Kompaktversion inkl. Messumformer mit Display
Korrosionsbeständig gegen übliche Fällmittel.
Ausgang: 4-20 mA, Impuls, Störung
inkl. allem systembedingtem Zubehör, sämtlicher Formstücke, Fittings, Flansche sowie Schrauben und Dichtungen und Montagematerialien.

Elektrisches Regelventil:

Fabrikat:
'.......................................'

Typ:
'.......................................'

Nennweite:
'.......................................' mm

Spannung:
'.......................................' V

Regelbereich min (ca. 5 l/h):
'.......................................' l/h

max (ca. 40 l/min):
'.......................................' l/h

Übertragung des Soll- und Istwerts per 4-20 mA Signal
inkl. sämtlicher Formstücke, Fittings, Flansche sowie Schrauben und Dichtungen und Montagematerialien.
Menge: 3,000 Stk

**3.3.70 Druckleitungssystem**
*** Pauschalposition
Druckleitungssystem zur Montage auf Montageplatte gem. Vorposition.
Das Druckleitungssystem ist so auszuführen, dass von den zwei Pumpen die Dosierstelle gleichzeitig beschickt werden kann und jede Messung und Armatur zur Wartung demontiert werden kann, inkl. allen notwendigen Armaturen wie Kugelhähnen, Membranüberströmventile, Kugelrückschlagventile, Druckhalteventile und Manometer und Druckbefüllventile. Diese Aufzählung ist als Anhalt zu betrachten.
Der Bieter hat in jedem Fall eine funktionsfähige Einheit nach den allgemein anerkannten Regeln der Technik anzubieten,

Material (PVC o. glw.):
'..................................'

Durchmesser: DN
'............................'

inkl. sämtlicher Formstücke, Fittings, Flansche sowie Schrauben und Dichtungen und Montagematerialien.
Menge: 1,000 psch

**3.3.80 Zulage zu den Rohrleitungen**
*** Pauschalposition
Zulage zum Rohrleitungssystem für den zusätzlichen Einbau von zwei Entnahme- und Befüllstutzen, über die eine weitestgehende Restentleerung in bauseitige IBC-Container und nach Zwischenspeicherung Wiederbefüllung des Lagerbehälters aus den bauseitigen IBC-Containern möglich ist. Die erforderlichen Armaturen wie Kugelhähne sind in diese Position einzurechnen.
Menge: 1,000 psch

#### Abschnitt 3.4 Dosierleitungen

*Hinweis: Hinweis Schutzrohre*
Hinweis zu behälterseitigen Schutzrohren:
Die Schutzrohre am Behälter werden pauschal vergütet, siehe Kapitel "Behälterüberwachung und -ausstattung". Der Anschluss an bauseits verlegte Schutzrohre wird über nachfolgende Positionen vergütet.

**3.4.10 Dosierleitung**
Dosierleitung zwischen Montageplatte und Dosierstelle liefern und in Schutzrohre DA110/125 betriebfertig einziehen. Die Einrichtung der Dosierstelle sowie das Abdichten der Wanddurchführung wird gesondert vergütet.
Die Dichtheitsprüfung der Doserleitung mindestens mit dem  1,5-fachen Betriebsdruck ist einzurechnen.
Anzahl Mediumrohre je Trasse: 1 Stück
Material Dosierleitung: PE 100
Durchmesser:  DA  20
Druckfestigkeit:  SDR 17
Inkl. allen erforderlichen Fittings, Formteilen, Verbindungen, etc. liefern und betriebsfertig montieren.
Menge: 55,000 m

**3.4.20 Schutzrohr DA 110, PE 100**
Druckrohrleitung aus PE 100 gem. DIN  8074/8075 und DIN EN
12201, Rohre mit Gütezeichen GKR, in Stangen, liefern und gem. der Verlegeanleitung des Herstellers verlegen einschl. erforderlicher Schweißverbindungen. Der Anschluss mittels Heizwendelschweifmuffen an bauseits verlegte Leitungen wird gesondert vergütet.
Das Schutzrohr ist flüssigkeitsdicht von der Auffangwanne der Dosieranlage bis zur Dosierstelle und Auffangwanne im KG ohne Tiefpunkte in ausreichendem Gefälle zur Ableitung von Leckagen oder Kondensat zu verlegen.
Material:  PE 100
Durchmesser:  DA 110
SDR:  17
Farbe:  schwarz
Einschl. aller Verbindungsmittel und Rohrverschnitt. Montage auf bestehender Rohrhalterung. Sofern neue Rohrhalterungen erforderlich sind, werden diese gesondert vergütet.
Liefern und montieren.
Menge: 5,000 m

**3.4.30 Zulage Schutzrohr / Bogen über 45 bis 90 Grad**
Zulage zu vorbeschriebenem Schutzrohr für Form- und Verbindungsstück, flüssigkeitsdicht.
Bogen über 45 bis einschließlich 90 Grad
Material:  PE 100
Durchmesser:  DA 110
Liefern und montieren.
Menge: 2,000 Stk

**3.4.40 Zulage Revisionsöffnungen**
Zulage zu vorbeschriebenem Schutzrohr für Revisionsöffnung mit Deckel, flüssigkeitsdicht.
Material:  PE 100
Durchmesser:  DA 110
Liefern und montieren.
Menge: 2,000 Stk

**3.4.50 Zulage Reduktion DA 110 / DA 90**
Zulage zu vorbeschriebener PE 100 Rohrleitung für Form- und Verbindungsstück
Reduktion zentrisch, da 110  / da 90
Menge: 1,000 Stk

**3.4.60 Zulage Heizwendelschweißmuffe DA 110, SDR 17**
Zulage zu vorbeschriebener PE 100 Rohrleitung liefern und fachgerecht nach Herstellerangaben einschweißen einer Heizwendelschweißmuffe. Gesondert vergütet werden lediglich die Schweißmuffen, die für den Anschluss an bauseits verlegte Leitungen erforderlich sind. Schweißmuffen, die für die Herstellung der Leitungen durch den AN erforderlich sind, werden über die Position der Leitung vergütet, siehe Langtext der vorbeschriebenen Position.
Nennweite:  DA 110
Druckbeständigkeit: SDR 17
Menge: 1,000 Stk

**3.4.70 Rohrhalterung bis DA 110**
Rohrhalterung aus Edelstahl, Werkstoff-Nr. 1.4301, zur Befestigung von senkrecht, schräg oder waagerecht an Bauwerkswänden oder Decken verlaufenden Rohrleitungen, bestehend aus:
  - einer oder mehreren Gewindestangen in Abhängigkeit der statischen Erfordernisse, in unterschiedlichen Längen, Befestigung mit Klebeankern oder Dübeln aus Edelstahl
  - Schrauben, Muttern und Beilagscheiben aus Edelstahl
  - Rohrschelle oder Konsole

Die Abrechnung erfolgt nach Länge der zu befestigenden Rohrleitung, Rohrleitung.
Nennweite bis DA  110
Material Wand/Decke/Bodenplatte: Stahlbeton
Liefern und montieren.
Menge: 5,000 m

### Bereich 4 EMSR-Technik

#### Abschnitt 4.1 EMSR-Technik

**4.1.10 Verlegematerialien Fällmittelanlage**
*** Pauschalposition
Komplettes Elektromaterial zur Verlegung der Kabel vom
Schaltschrank zu den Kreiselpumpen, Regelventilen,
Fällmitteltank und zu den sonstigen anzusteuernden Anlagen.
Diebehälterseitigen Schutzrohre werden gesondert vergütet.
Sämtliche weiteren erforderlichen Materialien zur Verlegung u. a. zwischen Dosierschrank und Schaltschrank sind hier einzukalkulieren.

Folgende Materialvorgaben sind einzuhalten:
Elektroinstallationsrohre:
- In Bereichen wo es zu Kontakt mit Fällmittel kommen
kann, PVC Installationsrohre UV-Beständig
Druckfestigkeitsklasse: schwer (Klasse 4)
Schlagfestigkeit: mittel (Klasse 3)
- In den restlichen Bereichen Alu-Installationsrohr
Kabelwannen, Profilschienen und Steigleitern V2A
Menge: 1,000 psch

**4.1.20 Verkabelung Fällmittelanlage**
*** Pauschalposition
Vollständige Verkabelung vom Schaltschrank zu den Kreiselpumpen, Mess- und Regelstrecke, Fällmitteltank und zu den sonstigen anzusteuernden Anlagen und Messstellen.
Die Einspeiseleitung und Datenverbindung wird bauseits ausgeführt.
Menge: 1,000 psch

**4.1.30 Schalt- und Steuerschrank**
*** Pauschalposition
Schalt- und Steuerschrank als Freiluftschrank

Der Schaltschrank ist in isolierter Sandwichbauweise oder mit in
das "Wetterschutzgehäuse" integriertem Schaltschrank auszuführen. Dies ist erforderlich um eine Klimatisierung der Schaltanlage zu erreichen.
Schaltautomatik (nach VDE 0100, Teil 729 und VDE 0660,
Teil 500 LTSK)
Die Einbaugeräte sind fix und fertig auf einer Montageplatte (3 mm stark) aufzubauen, einschl. Verdrahtungsmaterial,
Trageschienen für die einzelnen Geräte, Verdrahtungskanäle, PVC- Abdeckungen für die Einbauteile, Kabelfangschiene einschließlich Bügelschellen zur Befestigung der Leitungen, Reihenklemmen als Trennklemmen, Beschriftungsschilder aus Kunststoff zur Kabelbeschriftung.

Die Bedien- und Anzeigeelemente müssen in eine schwenkbare
Schaltschranktüre, des innerhalb des Schaltschranks montierten Schaltkasten, eingebaut werden.
Die Kabelverlegung erfolgt durch zu errichtende Kabelwege vom Schaltschrank aus.
Alle Kabel müssen vom Auftragnehmer in den Schrank eingeführt und angeklemmt werden. Das Anklemmen der Kabel für die zur Steuerung gehörenden elektrischen Anlagen muss hier einkalkuliert werden.

Steuerung wie nachfolgend beschrieben, betriebsfertig eingebaut in Freiluftschaltschrank aus warmverpreßtem, glasfaserverstärktem Polyester, platingrau.
Schutzmaßnahme: "Schutzisoliert". Schutzart IP 55 nach
DIN 40050 Türe mit Schwenkhebelgriff Jumbo-Ausführung mit
Einbaumöglichkeit für Profilhalbzylinder (Halbzylinder werden
bauseits gestellt) mit 5-Punktschließung Türanschlag wahlweise links oder rechts, einschl. Regendach und Belüfungsklappen,
Schaltschrankheizung mit Sicherung und Thermostat zur
Abschaltung der Heizung bei Überschreiten der Solltemperatur,
Schaltschrankbeleuchtung mit Sicherung, geschaltet über Türkontakt.
Inklusive Schaltschranksockel 600mm, für Montage auf Stahlbetonbodenplatte. Der Sockel ist nach unten mausverbissfest auszuführen.

Abmessung des Schaltschrankes
H x B x T nach Bedarf,
Mit 20% freier Platzreserve auf der Montageplatte.
Abmessungen H x B x T:
'....................................' m

Spannung: 3 x 400V
Schaltschrank komplett verdrahtet und nach
VDE-Vorschrift geprüft. einschl. komplette
Beschilderung der Schaltanlage mit
gravierten Resopalschildern.
Steuerschrank inkl. aller für den beschriebenen Prozess benötigten Schalt- und Steuerelemente.

Für den Prozess wichtige Schaltelemente sind zu überwachen. z.B. Sicherung 24VDC Versorgungsspannung.
Für jedes Aggregat ist ein Betriebsstundenzähler
vorzusehen.
inkl. Schaltschrank-Innenleuchte, Netzgerät mit
Ladeteil, Sicherheits-Trenntrafo, Sicherungsmaterial,
Schaltgeräte, Überspannungsableiter Typ 2 und für
Messleitungen.
Liefern, montieren inkl. Anschlussarbeiten.
Menge: 1,000 psch

**4.1.40 Steuerung Dosierstation**
*** Pauschalposition
Für den Betrieb und die Überwachung der gesamten
Fällmittelanlage ist eine speicherprogrammierbare
Steuerung (SPS) vorzusehen. Mit dieser SPS sollen
folgende Funktionen relalisiert werden:
Regelung der Dosiermenge über:
- Festwert
- eine programmierbare Ganglinie, getrennt für Arbeitstage und Sonn-/Feiertage (im Zweistunden-Zyklus) mit prozentualer Aufteilung auf Dosierstellen,
- nach Durchfluss (baus. Messung)
- die Phosphatfracht, rechnerisch ermittelt aus der
Verknüpfung der Analogeingänge 4-20 mA/Netzwerk von
einer anderen SPS bzw. wahlweise auch per
Datenübertragung von Zulaufwassermenge (baus.
Messung) und P-Konzentration (baus. Messung), inkl.
Regenstoß-/ Regenzulaufautomatik; Phostpahtwert wird vom Leistsystem übergeben. Die TCP/IP Schnitstelle und die Übertragungsprotokolle sind mit dem AN Los EMSR abzustimmen.
- anhand der Phosphatonlinemessung nach der Belebung
- anhand der Phosphatonlinemessung im Ablauf.
Die Daten werden über die aufzubauende Datenschnittstelle übertragen.
- Vorwählbare max. Begrenzung für den Durchfluss des
Fällmittels (bei mengenproportionaler Steuerung) je
Regelkreis
- Erfassung der Dosiermenge in Liter über die
MID-Messungen der Regelstrecken und gesamt, Anzeige
über das Bedientableau
- Bei Ausfall eines bauseitigen Signals (mittels
Analog- oder aber Dateneinänge von Zulaufmenge,
P-Messung) dosiert die Anlage auf die voher
einzugebenden Ganglinien bzw. mengenproportional weiter
und gibt eine Alarmmeldung.
Die Visualisierung, Bedienung und Parametrierung der
Steuerung erfolgt über Touchpanel (mind. 10").
Die Darstellung erfolgt graphisch Anzeigen und
Meldungen erfolgen in Klartext, d.h. alle Funktionen,
Aus- und Eingaben sind kommentiert.
Die SPS wird über das Netzwerk auf ein übergeordnetes
Prozessleitsystem des Herrstellers Schraml
aufgeschaltet. Hier sind mindestens folgende Werte zur
Verfügung zu stellen. Die Datenpunkte sind in
Listenform an den Bauseitigen Programmierer für das
Prozessleitsystem zu übergeben.
Überwachung/Erfassung/Anzeigen :
- Überfüllalarm
- Leckagealarm Behälter
- Leckagealarm Dosieranlage
- "MIN"-Behälter
- "MAX"-Behälter
- Behälterfüllstand in %
- Signal-Störung Zulaufmesung
- Signal-Störung P-Frachtmessung
- Dosiermenge Ist und Soll je Regelstrecke
- Alle Zustands- und Störmeldungen der Aggregate und
Messungen
- Die Antriebe sind in Abhängigkeit von der Bedienebene
am Touchpanel bzw. in der Schaltanlage zu
programmieren.
Alle Aggregate sind auf Betriebsstörungen zu
überwachen.
Bei Störungen erfolgt an das Leitsystem eine
Alarmierung.
Für alle Störungsmeldungen müssen Prioritäten vergeben
werden können:
Priorität 1 = Alarmmeldung immer.
Priorität 2 = Alarmmeldung nur während der
Betriebszeiten
Priorität 3 = Betriebsmeldung

Für alle Aggregate ist eine Laufzeitüberwachung zu
programmieren.
Alle Betriebs- und Störmeldungen, Messwerte sind an
den Anzeigegeräten in der Schaltschranktüre/Bedienpult
zu signalisieren und am Leitsystem anzuzeigen.
Aggregateansteuerung:
Freigabe und Verriegelungsbedingungen:
Motorstörungen
Betriebsstunden
Allg. Anlagenstörungen
NOT-AUS
Steuerfunktionen:
Start/Stopp über externen Taster
Einstellbare Maximale Laufzeit pro Start.
Befehlsüberwachung mit Alarmauslösung durch
Auswertung der Betriebsrückmeldung.
Zugriff auf Bediengerät.
Einschließlich Einrichtung und Parametrierung der
Ein- und Ausgabebaugruppen bzw. der Buskommunikation.
Inbetriebnahme und Test gemäß TVB.

- Übertragung der Betriebsmeldungen
- Übertragung der Messwerte
- Übertragung der Zählwerte
- Übertragung der Störungsmeldungen
- Übertragung von Sollwerten

Alle Befehle müssen von der Zentrale ausgehend
beeinflussbar sein.
Die Vorort Bedienung hat jedoch immer Vorrang.
- u.a.
Zusätzlich zu den im Display gemeldeten Störungen
erfolgt ein
optischer Alarm mittels Blitzleuchte.
Vor Ort am Auffangschacht ist noch ein HVO mit
Warnleuchte für den Schieber zu installieren.
Eine Sammelstörmeldung und die oben aufgeführten
Meldungen sind zur bauseitigen Auswertung über Netzwerk
zur Verfügung gestellt.
Alle für die Stromversorgung, den Schutz und die
Schaltung erf. Betriebsmittel der elektrischen Geräte
sind auf einer Montageplatte mit Bezeichnungsschildern,
inkl. Anschaltung von allen in diesem LV genannten
Betriebsmitteln zu liefern und betriebsfertig
anzuschließen.
Alle ankommenden und abgehenden Kabeln und Leitungen
sind auf bezeichneten Klemmen zu führen.
Sämtliche Anzeige- und Bedienelemente sind in die Front
der Schaltschrankinnentür einzubauen.
Nachfolgend aufgeführte Meldungen und Betriebszustände
sind mittels Leuchtmelder anzuzeigen:
- Betrieb/Störung Pumpe I und II
- Zustand "MIN" Behälter
- Leckage Behälter
- Leckage Revisions-/Kontrollschächte
- Leckage Auffangwanne Dosieranlage
Für die Überprüfung der Leuchtmelder ist eine
Lampenprüftaste vorzusehen.

Für die Software ist ein Funktionsgespräch
durchzuführen. In diesem sind die detaillierten
Programmfunktionen mit dem Auftraggeber,
Verfahrenstechnikplaner, Maschinenbauer und der EMSR
Planung abzustimmen.

Es sind 3 Handbedienebenen auszubilden.

Bedienebene 1 Prozessleitsystem hier können alle
Antriebe per Hand über die SPS inkl. aller
Sicherheitsabschaltungen angesteuert werden.

Bedienebene 2 Touchpanel diese Bedienebene ist genau so
wie das Prozessleitsystem umzusetzen. Das Touchpanel
ist jedoch direkt mit der SPS zu verbinden, sodass die
Bedienung hier auch im Falle eines Netzwerkausfalls
noch möglich ist.

Bedienebene 3 Handbedienung am Schaltschrank.
Hier sind für alle Aggregate entsprechende Hand 0
Automatikschalter und Bedientaster vorzusehen über die
alle Aggregate angesteuert werden können. Dies ist
Hardwaremäßig umzusetzen, sodass im Falle eines
Ausfalls die Bedienung noch aufrecht erhalten bleibt.

Auf der Kläranlage wird die Steuerungsfamilie Siemens S7
eingesetzt. Aus Gründen der Ersatzteilhaltung und Kompatibilität muß die zu liefernde Steuerung folgende Mindestanforderung erfüllen:

Steuerung
Fabr.: Siemens
Typenreihe: S7-1200
CPU: 1214 DC/DC

HMI
KTP900 Comfort oder größer

Die Anbindung an das Leitsystem der Fa. Schraml erfolgt über Profibus TCP/IP mit LWL Koppler.

Bietertextergänzung (vom Bieter einzutragen):

Elektrische Anschlusswerte:
Gesamtleistung max:
'...............................' kW

Vers.-Spannung:
'................................' V

Fabrikat SPS: Siemens S7
Type der Steuerung:
'..........................................'

Typ TouchPanel
'..........................................'

Liefern und betriebfertig montieren.

Die Ankopplung an das übergeordnete Leitsystem
(Schraml) rfolgt bauseits.

Ankoppelung an übergeordnetes Prozessleitsystem mittels
TCP-IP, inkl. Programmierung in SPS. Im
Prozessleitsytem erfolgt die Programmierung Bauseits.
Hier ist eine gemeinsame Inbetriebnahme mit dem
Bauseitigen Programmierer einzuplanen. Inkl. nötigter
Abstimmungen der Schnittstelle.
Kommunikationsprotokoll und Datenpunkte in Absprache
und Zusammenarbeit mit dem AN und der EMSR-Technik.
Eine Fernparametrierung per PLS soll möglich sein.

Folgende Programmstruktur ist einzuhalten:

Variablen:

Alle Variablen sind mit einem eindeutigen Namen und
Kommentar zu versehen. Im fertigen Programm darf kein
direkter Zugriff über die Adresse mehr zu finden sein.

In allen Ein- und Ausgangsvariablen ist das eindeutige
AKZ, das auch im E-Plan verwendet wird, zu verwenden
(z.B. "AKZ"_Störung).

Variablen, die in einem Touchpanel oder im Leitsystem
verändert werden können, sind klar im Kommentar oder
Namen der Variable zu kennzeichnen (z.B. Variablenname:
HVO01_Sollwert).

Für die Inbetriebnahme sind die Merker (Globale
Variablen) IB_0 = false (Inbetriebnahme 0) und IB_1 =
true (Inbetriebnahme 1) zu deklarieren. Diese sind bei
der Inbetriebnahme zu verwenden, wenn ein 1 oder 0
Signal für Testzwecke benötigt wird. Eine direkte
Zuweisung durch true, false oder die Verwendung einer
anderen Variablen beim Testen ist nicht zulässig. Die
Initialisierung der Inbetriebnahmemerker ist am Anfang
der Hauptfunktion (main, OB1, usw.) umzusetzen. Bei der
Abnahme darf außer bei der Initialisierung keiner der
beiden Merker mehr vorhanden sein.
Sind im Programm feste Zuweisungen mit true oder false
nötig (z.B. Eingangsparameter einer Funktion), sind
diese mit den Merkern (Globale Variablen) Feste_0 =
false und Feste_1 = true umzusetzen. Diese werden wie
die beiden Inbetriebnahmemerker in der Hauptfunktion
initialisiert. Im gesamten Programm dürfen, außer bei
der Initialisierung der vorher genannten Variablen,
keine direkten Zuweisungen mit 1, 0, true oder false
erfolgen.

Kommentierung:

Jede Standardfunktion ist am Anfang einer Funktion oder
wenn durch Programmiersoftware möglich, in der
Funktionsbeschreibung der Funktion, klar zu
beschreiben. Diese Beschreibung ist so aufzubauen, dass
kein Einarbeiten in den Quellcode der Funktion nötig
wird, wenn in ihr keine direkten Änderungen gemacht
werden.
Jedes Netzwerk ist mit einem eindeutigen Titel zu
versehen.

Werden längere Netzwerke mit AWL (Anweisungsliste)
verwendet, sind diese mit Zwischenkommentaren zu
versehen, um die Lesbarkeit des Quellcodes zu erhöhen.

Bei Funktionen mit strukturiertem Text SCL ist der
Quellcode ebenfalls mit Zwischenkommentaren zu
versehen.

Das Programm ist sauber zu kommentieren.

Programmstruktur:

Das Programm ist strukturiert aufzubauen. In der
Hauptfunktion (z.B. main,OB1) sind nur die Funktionen
und Funktionsbausteine aufzurufen und die
Initialisierung von Konstanten und globalen Variablen.
Das restliche Programm ist in den entsprechenden
Unterfunktionsgruppen zu teilen.

Die Anlage ist dann in einzelne Funktionsgruppen
aufzuteilen. Für jede Funktionsgruppe ist dann ein
eigener Baustein in der Hauptfunktion aufzurufen. In
diesen Funktionen sind dann weitere Bausteine für die
verschiedenen Aggregate aufzurufen.

Die Instanzdatenbausteine (IDBs) der Funktionsbausteine
unterhalb der Aggregate-Ebene sind als Multiinstanz
aufzurufen. Zusätzlich dürfen Zugriffe auf IDBs nur
innerhalb des zugehörigen Funktionsbausteins erfolgen.

Indirekte Zugriffe (Pointer):

Indirekte Zugriffe sind so weit wie möglich zu
vermeiden. Kann ein indirekter Zugriff nicht vermieden
werden, ist dieser so zu kommentieren, dass auch später
noch das Vorgehen klar ersichtlich ist. Bei Variablen
oder Programmteilen, auf die indirekt zugegriffen wird
oder ein indirekter Zugriff Einfluss hat, ist ein
Verweis auf entsprechenden Programmteil im Kommentar zu
hinterlegen.

Die Erstellung eines Anypointers ist in eine eigene
Funktion auszulagern. Diese Funktion soll den
Anypointer dann als Output Variable ausgeben. Der
ausgegebene Anypointer kann dann wieder symbolisch
weiterverwendet werden.

Quittierung:

Alle Störungsmeldungen dürfen sich nicht selbst
quittieren, wenn nicht explizit etwas anderes durch den
Betreiber oder das Planungsbüro definiert wird.

Störmeldungen sind immer so zu programmieren, dass sie
nur durch einen Quittiertaster quittiert werden können,
wenn die Störung nicht mehr anliegt. Auch eine
Quittierung, solange der Quittiertaster gedrückt ist,
während die Störung noch anliegt, darf nicht möglich
sein. Dies kann z.B. mit einer
vorrangig-Setzen-Funktion erreicht werden.

Sonstiges:

Bei allen Schnittstellen (z.B. PLS<->SPS, SPS1<->SPS2,
usw.) ist eine Lebenszeichenüberwachung zu
programmieren. Diese kann z.B. über ein Togglebit oder
durch Hardwaremöglichkeiten (z.B. PN/PN Koppler
Hardwarkonfiguration) erfolgen. Ist ein Teilnehmer
nicht mehr erreichbar, ist eine Störmeldung abzusetzen.

Eigene Programmstandards dürfen grundsätzlich verwendet
werden. Wenn es hier Abweichungen zu den oben genannten
Punkten gibt, sind diese jedoch vor Verwendung mit der
Planung abzustimmen.
Werden hier aus Urheberrechtsgründen Bausteine mit
Passwortschutz verwendet, muss eine klare Dokumentation
hinterlegt werden, sodass diese Bausteine keine
Behinderung bei Erweiterungen oder Servicearbeiten
darstellen. Außerdem ist die Verwendung solcher
Bausteine mit der Planung und dem AG abzustimmen.

Das Programm ist so aufzubauen, dass bei einem Ausfall
der SPS diese getauscht werden kann und das übergebene
Programm in diese eingespielt werden kann. Nach
Einspielen der Software muss die Anlage ohne erneute
Inbetriebnahme wieder gestartet werden können.
Abweichungen hiervon sind mit dem AG und der Planung
abzustimmen.

Die Übergabe des Prorgramms an den Auftraggeber
erfolgt im Quellcode inkl. Kommentaren. Eventuelle
Zugangspasswörter zur CPU sind dem Auftraggeber
mitzuteilen.
Menge: 1,000 psch

**4.1.50 Reparaturschalter, 3-pol; 3 kW**
Reparaturschalter, 3-pol; 3kW
Bemessungsspannung: 400V
Polzahl: 3-polig
Schaltbare Leistung: 3 kW
Im Kunststoffgehäuse zur Aufputz-Montage
Mit rotem Gruff und gelbem Sperrkranz.
In AUS-Stellung mit einem Standart-Vorhängeschloss
abzusichern.
Schutzart: IP 65
Liefern und betriebsfertig montieren
Menge: 2,000 Stk

**4.1.60 Reparaturschalter, 3-pol; 5 kW**
Reparaturschalter, 3-pol; 5kW
Bemessungsspannung: 400V
Polzahl: 3-polig
Schaltbare Leistung: 5 kW
Im Kunststoffgehäuse zur Aufputz-Montage
Mit rotem Gruff und gelbem Sperrkranz.
In AUS-Stellung mit einem Standart-Vorhängeschloss
abzusichern.
Schutzart: IP 65
Liefern und betriebsfertig montieren
Menge: 2,000 Stk

**4.1.70 Steckdose auf Hutschiene**
Hutschienen-Steckdose
Bemessungsstrom 16 A
Bemessungsspannung 250 V/AC
Produkt-Art Hutschienen-Steckdose
Nach DIN VDE 0620 für Schalttafeleinbau auf
Hutprofilschiene. 2pol. + PE, 230 V/50 Hz
Liefern und betriebsfertig montieren
Menge: 1,000 Stk

**4.1.80 Optischer Rauchmelder für Schaltschrankeinbau**
Optischer Rauchmelder für Schaltschrankeinbau
Optischer Rauchschalter mit Rauch- und Temperatursensor
zur frühstmöglichen Rauch- und Branderkennung in
Schaltschränken.
Als Reiheneinbaugerät mit einfacher, schneller
Hutschienenmontage passend für Normfeldausschnitte
Raucherkennung nach dem Streulichtprinzip
Zustandsanzeige über die integrierte LED
Langzeit-Alarmschwellennachführung
Temperaturerfassung mit Halbleiterfühler schaltet bei
Überschreiben des Temperaturgrenzwertes (bei ca. 70°C).
keine Verwendung radioaktiver Präparate.
eingebautes Relais (potentialfreier Öffner),
Schaltleistung 30VDC/1A.
direkte schnelle Montage auf Hutschienen TS35,
Platzbedarf 8 PLE.
Betriebsspannung: 18 bis 28VDC
Schutzart: IP40
Betriebstemperatur: 20 bis +60°C
Maße B x H x T 144x55x70 (mm)
inkl. aller zur Montage benötigten Materialien und
Geräte
Liefern und betriebsfertig montieren
Menge: 1,000 Stk

**4.1.90 Potenzialausgleich**
*** Pauschalposition
Potenzialausgleich der gesamten Fällmittelanlage.
nach VDE 0100 / VDE 0165 / VDE 0185 mit allen
erforderlichen Zubehör, Banderdungsschellen,
Erdungsleitungen, Potenzialausgleichsschiene u. ä.)
einschl Erdungskabel NYY- J 1x16mm² und 1x6mm²
Fangstangen und Äußerer Blitzschutz sind nicht Teil
dieser Position.
Im Außenbereich ist am Behälter der Potenzialausgleich
als Blitzschutzpotenzialausgleich herzustellen.
Der Anschluss an den bauseitigen Pot.-ausgleich erfolgt
bauseits. Schnittstelle ist die Potenzialausgleichschiene
am Fällmitteltank.
Menge: 1,000 psch

**4.1.100 Kabeldichtung geschlossener Dichteinsatz**
Kabeldichtung als geschlossener Dichteinsatz mit einem oder mehreren Durchgängen zum Einsetzen in vorhandene Futterrohre oder Kernbohrungen.
Bestehend aus:
2 Vollgummi-Einlage
2 Preßplatten mit dazugehörendem Montagematrial
aus Edelstahl W.-Nr. 1.4301 (V2A)
(wahlweise auch aus Edelstahl W.-Nr. 1.4571 (V4A)
Dichtbreite 60 mm für drückendes Wasser nach DIN 18336
Durchmesser Kernbohrung bzw.
Futterrohr (mm):  bis 100 mm
Anzahl/Durchmesser der
Kabel bis (mm):  6/25
Menge: 4,000 Stk

#### Abschnitt 4.2 Demontage EMSR

**4.2.10 Demontage bestehende EMSR-Tecknik Fällmittelanlage**
*** Pauschalposition
Demontage bestehende EMSR-Technik der alten Fällmittelanlage
Die bestehende Schaltanlage und Messtechnik ist
fachgerecht zu demontieren und zu entsorgen.
Dies umfasst u.a.:
Schaltschrank
Füllstandsmessung
Leckagesonde Tank
Leckagesonde Dosiertafel
Leckagesonde Auffangwanne
Zuleitung zum Schaltschrank
Datenverbindung zu Bestands SPSn
Dosiertafel mit 3 Pumpen und 3 MIDs
Verkabelung der Komponenten inkl. Kabelwegesysteme aus
Kunststoffinstallationsrohren.
Menge: 1,000 psch

### Bereich 5 Stundenlohnarbeiten

*Hinweis: Hinweis Stundenlohnarbeiten*
Hinweis Stundenlohnarbeiten
In die Stundensätze sind alle Kosten für Personal, Werkzeug- und Arbeitsgerätestellung einzurechnen. Sie sind unter Beachtung der preisrechtlichen Vorschriften zu ermitteln und gelten unabhängig von der Anzahl der abgerechneten Stunden.
Der Verrechnungssatz enthält außer den Zuschlägen für Gemeinkosten, Sozialkassenbeiträge, vermögenswirksame Leistungen, Lohn- und Gehaltsnebenkosten auch die anteilige Auslösung. Zuschläge für Nacht-, Sonn- und Feiertagsarbeiten, Überstunden sowie Schmutzzulagen werden gesondert vergütet. Sämtliche Arbeiten auf Stundenbasis sind vor Beginn anzuzeigen und durch die Bauleitung zu genehmigen.

#### Abschnitt 5.1 Personal

**5.1.10 Ingenieur**
Ingenieur für Planung, Software und Inbetriebnahme.
Menge: 5,000 Std

**5.1.20 Programmierer**
Programmierer des Auftragnehmers (Anerkennung nur für den Mitarbeiter, der gemäß ZTV als Verantwortlicher benannt und auftraggeberseits akzeptiert wurde).
Menge: 5,000 Std

**5.1.30 Meister**
Richtmeister.
Menge: 5,000 Std

**5.1.40 Obermonteur**
Obermonteur.
Menge: 5,000 Std

**5.1.50 Monteur**
Monteur.
Menge: 5,000 Std

**5.1.60 Helfer**
Monteurshelfer.
Menge: 5,000 Std

**5.1.70 Fahrtkosten PKW**
Fahrtkosten für die zusätzliche Anfahrt auf Anordnung der Bauleitung (Kosten pro Fahrt-km einschließlich sämtlichen Nebenkosten), Kfz.
Menge: 500,000 km

**5.1.80 Fahrtkosten Montagewagen**
Fahrtkosten für die zusätzliche Anfahrt auf Anordnung der Bauleitung (Kosten pro Fahrt-km einschließlich sämtlichen Nebenkosten), Montagewagen.
Menge: 500,000 km

#### Abschnitt 5.2 Geräte

**5.2.10 Elektroschweißgerät**
Elektroschweißgerät einschließlich aller Schweißhilfsmittel.
Menge: 5,000 h

**5.2.20 Autogenschweißgerät**
Autogenschweiß- und Autogenschneidwerkzeug einschließlich aller Schweißhilfsmittel.
Menge: 5,000 h

**5.2.30 Winkelschleifer**
Winkelschleifer einschließlich Verbrauchsstoffe.
Menge: 5,000 h
